# Schutzeinrichtung
Angebotsaufforderung (GAEB 90, DA83)
Währung: EUR
Auftraggeber: Autobahn GmbH des Bundes

## Montage SE + StVO-Beschilderung
Datum: 03.06.26

### Abschnitt 00 Montage SE

#### Unterabschnitt 00.00 Montage SE rechter Fahrbahnrand

**00.00.0001 SE am äußeren Fahrbahnrand herst. Stahl*N2*max. W5*A o.gel.u.formag.T.*HB 1**
StL-Nr. 22112910311511001
Schutzeinrichtung (SE) am äußeren Fahrbahnrand einschließlich erforderlicher systembedingter Arbeiten
herstellen. Abgerechnet wird die Baulänge. SE nach den
"Technischen Kriterien für den Einsatz von Fahrzeug-
Rückhaltesystemen in Deutschland".
SE aus Stahl.
Aufhaltestufe = N2.
Wirkungsbereichsklasse maximal W5.
Anprallheftigkeitsstufe = A.
Schutzeinrichtung ohne gelöste Teile mit einer Masse
größer 2 kg im Anprallversuch nach DIN EN 1317. Schutzeinrichtung ohne formaggressive Teile.
Aufstellung in Boden, Homogenbereich HB 1 - FRS.
Menge: 680,000 m
Zuordnung: 129

**00.00.0002 SE am äußeren Fahrbahnrand herst. Stahl*min. H1*max. W4 A*o.gel.u.formag.T.*HB 1**
StL-Nr. 22112910312411901
Schutzeinrichtung (SE) am äußeren Fahrbahnrand einschließlich erforderlicher systembedingter Arbeiten
herstellen. Abgerechnet wird die Baulänge. SE nach den
"Technischen Kriterien für den Einsatz von Fahrzeug-
Rückhaltesystemen in Deutschland".
SE aus Stahl.
Aufhaltestufe mindestens H1.
Wirkungsbereichsklasse maximal W4.
Anprallheftigkeitsstufe = A.
Schutzeinrichtung ohne gelöste Teile mit einer Masse
größer 2 kg im Anprallversuch nach DIN EN 1317. Schutzeinrichtung ohne formaggressive Teile.
Schutzeinrichtung 'mit geprüftem, direktem Übergang auf
SE aus OZ 00.00.0001., ESP Bestand sowie EDSP Bestand
wird gefordert und gesondert vergütet. '
Aufstellung in Boden, Homogenbereich HB 1 - FRS.
Menge: 3000,000 m
Zuordnung: 129

**00.00.0003 SE am äußeren Fahrbahnrand herst. Stahl*min. H1*max. W4 A*o.gel.u.formag.T. abf. Böschung**
StL-Nr. 22112910312411209
Schutzeinrichtung (SE) am äußeren Fahrbahnrand einschließlich erforderlicher systembedingter Arbeiten
herstellen. Abgerechnet wird die Baulänge. SE nach den
"Technischen Kriterien für den Einsatz von Fahrzeug-
Rückhaltesystemen in Deutschland".
SE aus Stahl.
Aufhaltestufe mindestens H1.
Wirkungsbereichsklasse maximal W4.
Anprallheftigkeitsstufe = A.
Schutzeinrichtung ohne gelöste Teile mit einer Masse
größer 2 kg im Anprallversuch nach DIN EN 1317. Schutzeinrichtung ohne formaggressive Teile.
Schutzeinrichtung mit Nachweis für den Einsatz bei beengten Verhältnissen (schmales Bankett) an abfallender
Böschung.
Aufstellung 'in mit Verbundpflaster befestigter Fläche.
Einschließlich Doppellochbohrung für
Schutzplankenpfosten.
Einschließlich Verfüllung der Pfostenlöcher mit
Kaltmischgut.'
Menge: 140,000 m
Zuordnung: 129

**00.00.0004 SE am äußeren Fahrbahnrand herst. Stahl*min. H1*max. W3 A*o.gel.u.formag.T.*HB 1**
StL-Nr. 22112910312311901
Schutzeinrichtung (SE) am äußeren Fahrbahnrand einschließlich erforderlicher systembedingter Arbeiten
herstellen. Abgerechnet wird die Baulänge. SE nach den
"Technischen Kriterien für den Einsatz von Fahrzeug-
Rückhaltesystemen in Deutschland".
SE aus Stahl.
Aufhaltestufe mindestens H1.
Wirkungsbereichsklasse maximal W3.
Anprallheftigkeitsstufe = A.
Schutzeinrichtung ohne gelöste Teile mit einer Masse
größer 2 kg im Anprallversuch nach DIN EN 1317. Schutzeinrichtung ohne formaggressive Teile.
Schutzeinrichtung 'mit geprüftem, direktem Übergang auf
SE aus OZ 00.00.0002. wird gefordert und gesondert
vergütet.'
Aufstellung in Boden, Homogenbereich HB 1 - FRS.
Menge: 60,000 m
Zuordnung: 129

**00.00.0005 SE am äußeren Fahrbahnrand herst. Stahl*min. H2*max. W4 A*o.gel.u.formag.T.*HB 1**
StL-Nr. 22112910313411901
Schutzeinrichtung (SE) am äußeren Fahrbahnrand einschließlich erforderlicher systembedingter Arbeiten
herstellen. Abgerechnet wird die Baulänge. SE nach den
"Technischen Kriterien für den Einsatz von Fahrzeug-
Rückhaltesystemen in Deutschland".
SE aus Stahl.
Aufhaltestufe mindestens H2.
Wirkungsbereichsklasse maximal W4.
Anprallheftigkeitsstufe = A.
Schutzeinrichtung ohne gelöste Teile mit einer Masse
größer 2 kg im Anprallversuch nach DIN EN 1317. Schutzeinrichtung ohne formaggressive Teile.
Schutzeinrichtung 'mit einer Systemhöhe von max. 0,90 m
zur Einhaltung der Haltesichtweiten.
SE mit direktem, geprüftem Übergang auf SE aus OZ
00.00.0002. wird gefordert und gesondert vergütet.
Geprüfte Kurzabsenkung mit einer maximalen Länge von
7,15 m wird gefordert und gesondert vergütet. '
Aufstellung in Boden, Homogenbereich HB 1 - FRS.
Menge: 640,000 m
Zuordnung: 129

**00.00.0006 SE am äußeren Fahrbahnrand herst. Stahl*min. H2*max. W4 A*o.gel.u.formag.T.**
StL-Nr. 22112910313411909
Schutzeinrichtung (SE) am äußeren Fahrbahnrand einschließlich erforderlicher systembedingter Arbeiten
herstellen. Abgerechnet wird die Baulänge. SE nach den
"Technischen Kriterien für den Einsatz von Fahrzeug-
Rückhaltesystemen in Deutschland".
SE aus Stahl.
Aufhaltestufe mindestens H2.
Wirkungsbereichsklasse maximal W4.
Anprallheftigkeitsstufe = A.
Schutzeinrichtung ohne gelöste Teile mit einer Masse
größer 2 kg im Anprallversuch nach DIN EN 1317. Schutzeinrichtung ohne formaggressive Teile.
Schutzeinrichtung 'mit einer Systemhöhe von max. 0,90 m
zur Einhaltung der Haltesichtweiten.
SE mit direktem, geprüftem Übergang auf SE aus OZ
00.00.0003. wird gefordert und gesondert vergütet.'
Aufstellung 'in mit Verbundpflaster befestigter Fläche.
Einschließlich Doppellochbohrung für
Schutzplankenpfosten.
Einschließlich Verfüllung der Pfostenlöcher mit
Kaltmischgut.'
Menge: 28,000 m
Zuordnung: 129

**00.00.0007 SE am äußeren Fahrbahnrand herst. Stahl*min. H2*max. W4 A*o.gel.u.formag.T.*HB 1**
StL-Nr. 22112910313411901
Schutzeinrichtung (SE) am äußeren Fahrbahnrand einschließlich erforderlicher systembedingter Arbeiten
herstellen. Abgerechnet wird die Baulänge. SE nach den
"Technischen Kriterien für den Einsatz von Fahrzeug-
Rückhaltesystemen in Deutschland".
SE aus Stahl.
Aufhaltestufe mindestens H2.
Wirkungsbereichsklasse maximal W4.
Anprallheftigkeitsstufe = A.
Schutzeinrichtung ohne gelöste Teile mit einer Masse
größer 2 kg im Anprallversuch nach DIN EN 1317. Schutzeinrichtung ohne formaggressive Teile.
Schutzeinrichtung 'mit einer Systemhöhe von
min. 1,15 m zum Einbau im Bereich von
Verkehrszeichenbrücken und einsturzgefährdeten
Bauwerken.
SE mit direktem, geprüftem Übergang auf SE aus OZ
00.00.0002., 00.00.0005. und 00.00.0010. wird gefordert
und gesondert vergütet.
Geprüfte Kurzabsenkung mit einer maximalen Länge von
7,50 m wird gefordert ond gesondert vergütet.'
Aufstellung in Boden, Homogenbereich HB 1 - FRS.
Menge: 600,000 m
Zuordnung: 129

**00.00.0008 SE auf Brücken und Stützw. herst. Stahl*min. H2*max. W4 max. B*Klasse max. B*o.gel.u.formag.T.**
StL-Nr. 22112911713422919
Schutzeinrichtung (SE) auf Brücken, Stützwänden oder
Streifenfundamenten einschließlich ggf. erforderlicher
systembedingter Befestigung herstellen. Abgerechnet
wird die Baulänge. Ggf. erforderliche Dilatation wird
übermessen und als Zulage gesondert vergütet. SE nach
den "Technischen Kriterien für den Einsatz von Fahrzeug-Rückhaltesystemen in Deutschland".
SE aus Stahl.
Aufhaltestufe mindestens H2.
Wirkungsbereichsklasse maximal W4.
Anprallheftigkeitsstufe maximal B.
Anpralllast Klasse maximal B nach DIN EN 1991-2.
Aufstellung 'auf Außenkappe nach Unterlagen des AG.
Neigung der Aufstellfläche bis einschl. 10 v. H.'
Schutzeinrichtung ohne gelöste Teile größer 2 kg, die
in der Anprallprüfung von der Bauwerkskappe gefallen
sind und damit Dritte unterhalb der Brücke gefährden
könnten. Schutzeinrichtung ohne formaggressive Teile.
Schutzeinrichtung 'mit einer Systemhöhe von
min. 1,15 m zum Einbau im Bereich von
Verkehrszeichenbrücken und einsturzgefährdeten
Bauwerken.'
Menge: 200,000 m
Zuordnung: 129

**00.00.0009 SE am äußeren Fahrbahnrand herst. Stahl*min. H2*max. W4 A*o.gel.u.formag.T.**
StL-Nr. 22112910313411909
Schutzeinrichtung (SE) am äußeren Fahrbahnrand einschließlich erforderlicher systembedingter Arbeiten
herstellen. Abgerechnet wird die Baulänge. SE nach den
"Technischen Kriterien für den Einsatz von Fahrzeug-
Rückhaltesystemen in Deutschland".
SE aus Stahl.
Aufhaltestufe mindestens H2.
Wirkungsbereichsklasse maximal W4.
Anprallheftigkeitsstufe = A.
Schutzeinrichtung ohne gelöste Teile mit einer Masse
größer 2 kg im Anprallversuch nach DIN EN 1317. Schutzeinrichtung ohne formaggressive Teile.
Schutzeinrichtung 'mit einer Systemhöhe von
min. 1,15 m zum Einbau im Bereich von
Verkehrszeichenbrücken und einsturzgefährdeten
Bauwerken.'
Aufstellung 'in mit Asphalt befestigter Fläche.
Einschließlich Doppellochbohrung für
Schutzplankenpfosten.
Einschließlich Verfüllung der Pfostenlöcher mit
Kaltmischgut.'
Menge: 280,000 m
Zuordnung: 129

**00.00.0010 ÜK/ÜE für FRS herstellen (Zulage)*ÜK N2 auf H1 HB 1**
StL-Nr. 221129132919901
Übergangskonstruktion (ÜK) oder Übergangselement (ÜE)
für Fahrzeug-Rückhaltesystem (FRS) einschließlich erforderlicher systembedingter Arbeiten herstellen. Vergütet wird der Mehraufwand gegenüber der Herstellung
der angegebenen Position als Zulage. ÜK/ÜE nach den
"Technischen Kriterien für den Einsatz von Fahrzeug-
Rückhaltesystemen in Deutschland".
Zulage zu OZ '00.00.0002.'
ÜK von N2 auf H1.
ÜK/ÜE von OZ '00.00.0001.'
ÜK/ÜE auf OZ '00.00.0002.'
Aufstellung in Boden, Homogenbereich HB 1 - FRS.
Menge: 6,000 St
Zuordnung: 129

**00.00.0011 ÜK/ÜE an vorhand. FRS herst. (Zul.)*ÜK/ÜE an ESP 4,0 Profil B*HB 1**
StL-Nr. 2211291379121
Übergangskonstruktion (ÜK) oder Übergangselement (ÜE)
an vorhandenes Fahrzeugrückhaltesystem (FRS) einschließlich erforderlicher systembedingter Arbeiten herstellen. Vergütet wird der Mehraufwand gegenüber der Herstellung der angegebenen Position als Zulage. ÜK/ÜE
nach den "Technischen Kriterien für den Einsatz von
Fahrzeug-Rückhaltesystemen in Deutschland".
Zulage zu OZ '00.00.0002.'
ÜK/ÜE an vorhandene ESP 4,00.
Holm Profil B.
Aufstellung in Boden, Homogenbereich HB 1 - FRS.
Menge: 3,000 St
Zuordnung: 129

**00.00.0012 ÜK/ÜE an vorhand. FRS herst. (Zul.)*ÜK/ÜE an EDSP 2,0 Profil B*HB 1**
StL-Nr. 2211291379321
Übergangskonstruktion (ÜK) oder Übergangselement (ÜE)
an vorhandenes Fahrzeugrückhaltesystem (FRS) einschließlich erforderlicher systembedingter Arbeiten herstellen. Vergütet wird der Mehraufwand gegenüber der Herstellung der angegebenen Position als Zulage. ÜK/ÜE
nach den "Technischen Kriterien für den Einsatz von
Fahrzeug-Rückhaltesystemen in Deutschland".
Zulage zu OZ '00.00.0002.'
ÜK/ÜE an vorhandene EDSP 2,00.
Holm Profil B.
Aufstellung in Boden, Homogenbereich HB 1 - FRS.
Menge: 1,000 St
Zuordnung: 129

**00.00.0013 ÜK/ÜE für FRS herstellen (Zulage)*ÜK/ÜE H1 auf H1 HB 1**
StL-Nr. 221129132969901
Übergangskonstruktion (ÜK) oder Übergangselement (ÜE)
für Fahrzeug-Rückhaltesystem (FRS) einschließlich erforderlicher systembedingter Arbeiten herstellen. Vergütet wird der Mehraufwand gegenüber der Herstellung
der angegebenen Position als Zulage. ÜK/ÜE nach den
"Technischen Kriterien für den Einsatz von Fahrzeug-
Rückhaltesystemen in Deutschland".
Zulage zu OZ '00.00.0004.'
ÜK/ÜE von H1 auf H1.
ÜK/ÜE von OZ '00.00.0002.'
ÜK/ÜE auf OZ '00.00.0004.'
Aufstellung in Boden, Homogenbereich HB 1 - FRS.
Menge: 3,000 St
Zuordnung: 129

**00.00.0014 ÜK/ÜE für FRS herstellen (Zulage)*ÜK H1 auf H2 HB 1**
StL-Nr. 221129132929901
Übergangskonstruktion (ÜK) oder Übergangselement (ÜE)
für Fahrzeug-Rückhaltesystem (FRS) einschließlich erforderlicher systembedingter Arbeiten herstellen. Vergütet wird der Mehraufwand gegenüber der Herstellung
der angegebenen Position als Zulage. ÜK/ÜE nach den
"Technischen Kriterien für den Einsatz von Fahrzeug-
Rückhaltesystemen in Deutschland".
Zulage zu OZ '00.00.0005.'
ÜK von H1 auf H2.
ÜK/ÜE von OZ '00.00.0002.'
ÜK/ÜE auf OZ '00.00.0005.'
Aufstellung in Boden, Homogenbereich HB 1 - FRS.
Menge: 7,000 St
Zuordnung: 129

**00.00.0015 ÜK/ÜE für FRS herstellen (Zulage)*ÜK H1 auf H2**
StL-Nr. 221129132929999
Übergangskonstruktion (ÜK) oder Übergangselement (ÜE)
für Fahrzeug-Rückhaltesystem (FRS) einschließlich erforderlicher systembedingter Arbeiten herstellen. Vergütet wird der Mehraufwand gegenüber der Herstellung
der angegebenen Position als Zulage. ÜK/ÜE nach den
"Technischen Kriterien für den Einsatz von Fahrzeug-
Rückhaltesystemen in Deutschland".
Zulage zu OZ '00.00.0006.'
ÜK von H1 auf H2.
ÜK/ÜE von OZ '00.00.0003.'
ÜK/ÜE auf OZ '00.00.0006.'
Aufstellung 'in mit Verbundpflaster befestigter Fläche.
Einschließlich Doppellochbohrung für
Schutzplankenpfosten.
Einschließlich Verfüllung der Pfostenlöcher mit
Kaltmischgut.'
Menge: 1,000 St
Zuordnung: 129

**00.00.0016 ÜK/ÜE für FRS herstellen (Zulage)*ÜK H1 auf H2 HB 1**
StL-Nr. 221129132929901
Übergangskonstruktion (ÜK) oder Übergangselement (ÜE)
für Fahrzeug-Rückhaltesystem (FRS) einschließlich erforderlicher systembedingter Arbeiten herstellen. Vergütet wird der Mehraufwand gegenüber der Herstellung
der angegebenen Position als Zulage. ÜK/ÜE nach den
"Technischen Kriterien für den Einsatz von Fahrzeug-
Rückhaltesystemen in Deutschland".
Zulage zu OZ '00.00.0007.'
ÜK von H1 auf H2.
ÜK/ÜE von OZ '00.00.0002.'
ÜK/ÜE auf OZ '00.00.0007.'
Aufstellung in Boden, Homogenbereich HB 1 - FRS.
Menge: 7,000 St
Zuordnung: 129

**00.00.0017 ÜK/ÜE für FRS herstellen (Zulage)*ÜK/ÜE H2 auf H2 HB 1**
StL-Nr. 221129132979901
Übergangskonstruktion (ÜK) oder Übergangselement (ÜE)
für Fahrzeug-Rückhaltesystem (FRS) einschließlich erforderlicher systembedingter Arbeiten herstellen. Vergütet wird der Mehraufwand gegenüber der Herstellung
der angegebenen Position als Zulage. ÜK/ÜE nach den
"Technischen Kriterien für den Einsatz von Fahrzeug-
Rückhaltesystemen in Deutschland".
Zulage zu OZ '00.00.0007.'
ÜK/ÜE von H2 auf H2.
ÜK/ÜE von OZ '00.00.0008.'
ÜK/ÜE auf OZ '00.00.0007.'
Aufstellung in Boden, Homogenbereich HB 1 - FRS.
Menge: 7,000 St
Zuordnung: 129

**00.00.0018 ÜK/ÜE für FRS herstellen (Zulage)*ÜK/ÜE H2 auf H2**
StL-Nr. 221129132979999
Übergangskonstruktion (ÜK) oder Übergangselement (ÜE)
für Fahrzeug-Rückhaltesystem (FRS) einschließlich erforderlicher systembedingter Arbeiten herstellen. Vergütet wird der Mehraufwand gegenüber der Herstellung
der angegebenen Position als Zulage. ÜK/ÜE nach den
"Technischen Kriterien für den Einsatz von Fahrzeug-
Rückhaltesystemen in Deutschland".
Zulage zu OZ '00.00.0009.'
ÜK/ÜE von H2 auf H2.
ÜK/ÜE von OZ '00.00.0008.'
ÜK/ÜE auf OZ '00.00.0009.'
Aufstellung 'in mit Asphalt befestigter Fläche.
Einschließlich Doppellochbohrung für
Schutzplankenpfosten.
Einschließlich Verfüllung der Pfostenlöcher mit
Kaltmischgut.'
Menge: 5,000 St
Zuordnung: 129

**00.00.0019 ÜK/ÜE an vorhand. FRS herst. (Zul.) HB 1**
StL-Nr. 2211291379901
Übergangskonstruktion (ÜK) oder Übergangselement (ÜE)
an vorhandenes Fahrzeugrückhaltesystem (FRS) einschließlich erforderlicher systembedingter Arbeiten herstellen. Vergütet wird der Mehraufwand gegenüber der Herstellung der angegebenen Position als Zulage. ÜK/ÜE
nach den "Technischen Kriterien für den Einsatz von
Fahrzeug-Rückhaltesystemen in Deutschland".
Zulage zu OZ '00.00.0006.'
ÜK/ÜE an 'vorhandene Ortbetonschutzwand,
New-Jersey-Profil, Höhe 0,8 m.
Einschließlich fachgerechter, erschütterungsarmer
Demontage des bestehenden Betonanteils des vorhandenen
Übergangs.
Einschließlich Schneiden der Betonschutzwand und
erschütterungsarmen Entfernen des Fundaments.
Abbruchgut laden, befördern und der vollständigen
Entsotgung außerhalb der Baustelle nach Wahl des AG
zuführen. Nachweise führen und dem AG vorlegen.
Abfallschlüssel 17 01 01 und 17 04 05.
Einschließlich aller Erdarbeiten und Herstellung von
Fundamenten.
Einschißlich erforderlichem Handfeld.'
Aufstellung in Boden, Homogenbereich HB 1 - FRS.
Menge: 1,000 St
Zuordnung: 129

**00.00.0020 ÜK/ÜE an vorhand. FRS herst. (Zul.) HB 1**
StL-Nr. 2211291379901
Übergangskonstruktion (ÜK) oder Übergangselement (ÜE)
an vorhandenes Fahrzeugrückhaltesystem (FRS) einschließlich erforderlicher systembedingter Arbeiten herstellen. Vergütet wird der Mehraufwand gegenüber der Herstellung der angegebenen Position als Zulage. ÜK/ÜE
nach den "Technischen Kriterien für den Einsatz von
Fahrzeug-Rückhaltesystemen in Deutschland".
Zulage zu OZ '00.00.0007.'
ÜK/ÜE an 'vorhandene Ortbetonschutzwand,
New-Jersey-Profil, Höhe 0,8 m.
Einschließlich fachgerechter, erschütterungsarmer
Demontage des bestehenden Betonanteils des vorhandenen
Übergangs.
Einschließlich Schneiden der Betonschutzwand und
erschütterungsarmen Entfernen des Fundaments.
Abbruchgut laden, befördern und der vollständigen
Entsotgung außerhalb der Baustelle nach Wahl des AG
zuführen. Nachweise führen und dem AG vorlegen.
Abfallschlüssel 17 01 01 und 17 04 05.
Einschließlich aller Erdarbeiten und Herstellung von
Fundamenten.
Einschißlich erforderlichem Handfeld.'
Aufstellung in Boden, Homogenbereich HB 1 - FRS.
Menge: 1,000 St
Zuordnung: 129

**00.00.0021 AEK für FRS herstellen*min. P2 U x1*y1*Z1*A*HB 1**
StL-Nr. 22112912292111101
Anfangs-/Endkonstruktion (AEK) für Fahrzeug Rückhaltesystem (FRS) einschließlich erforderlicher systembedingter Arbeiten herstellen. AEK nach den "Technischen
Kriterien für den Einsatz von Fahrzeug-
Rückhaltesystemen in Deutschland".
AEK an OZ '00.00.0002.'
Leistungsklasse mindestens P2 U, zweibahnig.
Dauerhafte seitliche Auslenkung Da = Klasse x1.
Dauerhafte seitliche Auslenkung Dd = Klasse y1.
Klasse des Abprallbereiches Z1.
Anprallheftigkeitsstufe = A.
Aufstellung in Boden, Homogenbereich HB 1 - FRS.
Menge: 6,000 St
Zuordnung: 129

**00.00.0022 AEK herstellen HB 1*Erdarb. ausf.**
Endkonstruktion einschließlich erforderlicher systembedingter Arbeiten herstellen.
Konstruktion = SE aus OZ 00.00.0005.
Endkonstruktion = Kurzabsenkung, Länge maximal 7,15 m.
Aufstellung in Boden, Homogenbereich HB 1 - FRS.
Erforderliche Erdarbeiten ausführen. Die umgebende
Fläche wiederherstellen, überschüssigen Boden
flächenhaft verteilen.n Boden, Homogenbereich HB 1 -
FRS.
Menge: 1,000 St
Zuordnung: 129

**00.00.0023 AEK herstellen HB 1*Erdarb. ausf.**
Endkonstruktion einschließlich erforderlicher systembedingter Arbeiten herstellen.
Konstruktion = SE aus OZ 00.00.0009.
Endkonstruktion = Kurzabsenkung, Länge maximal 7,50 m.
Aufstellung in Boden, Homogenbereich HB 1 - FRS.
Erforderliche Erdarbeiten ausführen. Die umgebende
Fläche wiederherstellen, überschüssigen Boden
flächenhaft verteilen.n Boden, Homogenbereich HB 1 -
FRS.
Menge: 1,000 St
Zuordnung: 129

**00.00.0024 Anpralldämpfer Typ R herstellen 110 (R)*max. Z3*D1 max. B*trapezförmig HB 1*Neig.ü.4-10 v.H.**
StL-Nr. 22112914243122129
Zurückleitenden Anpralldämpfer Typ R einschließlich erforderlicher systembedingter Arbeiten herstellen. Um-
feldabmessungen nach Unterlagen des AG. Anpralldämpfer
nach den "Technischen Kriterien für den Einsatz von
Fahrzeug-Rückhaltesystemen in Deutschland".
Leistungsstufe 110 (R).
Zurückleitungsbereich maximal Klasse Z3.
Dauerhafte seitliche Verschiebung Klasse D1.
Anprallheftigkeitsstufe maximal B.
Form trapezförmig.
Aufstellung in Boden, Homogenbereich HB 1 - FRS.
Querneigung der Aufstellfläche über 4 v.H. bis einschließlich 10 v.H.
Anschluss an 'an SE aus OZ 00.00.0002., Holm Profil B,
zweimal einseitig wird gefordert und ist in den
Einhetspreis einzurechnen.
Einschließlich Herstellung des Fundaments.
Einschließlich Kopfmarkierung Folie Typ II, mit rechts-
und linksweisenden Leitstreifen.
Zeichen 626-30.
Die Konstruktion muss wartungsfrei, umweltfreundlich
und voll recycelbar sein.
Räumgut der Verwertung nach Wahl des AN zuführen.
Nachweise führen und dem AG vorlegen.
Baggergut bis einschließlich der Zuordnungswerte
größer LAGA Z2, Abfallschlüssel 17 05 05 und
17 05 06.'
Menge: 3,000 St
Zuordnung: 129

**00.00.0025 Passstück herstellen (Zulage)**
StL-Nr. 22112915299
Passstück des Fahrzeug-Rückhaltesystems (FRS) herstellen. Vergütet wird der Mehraufwand gegenüber der Herstellung der angegebenen Position als Zulage.
Zulage zu OZ '00.00.0002.'
Menge: 3,000 St
Zuordnung: 129

**00.00.0026 Passstück herstellen (Zulage)**
StL-Nr. 22112915299
Passstück des Fahrzeug-Rückhaltesystems (FRS) herstellen. Vergütet wird der Mehraufwand gegenüber der Herstellung der angegebenen Position als Zulage.
Zulage zu OZ '00.00.0005.'
Menge: 1,000 St
Zuordnung: 129

**00.00.0027 Passstück herstellen (Zulage)**
StL-Nr. 22112915299
Passstück des Fahrzeug-Rückhaltesystems (FRS) herstellen. Vergütet wird der Mehraufwand gegenüber der Herstellung der angegebenen Position als Zulage.
Zulage zu OZ '00.00.0007.'
Menge: 3,000 St
Zuordnung: 129

**00.00.0028 Passstück herstellen (Zulage)**
StL-Nr. 22112915299
Passstück des Fahrzeug-Rückhaltesystems (FRS) herstellen. Vergütet wird der Mehraufwand gegenüber der Herstellung der angegebenen Position als Zulage.
Zulage zu OZ '00.00.0008.'
Menge: 7,000 St
Zuordnung: 129

**00.00.0029 Passstück herstellen (Zulage)**
StL-Nr. 22112915299
Passstück des Fahrzeug-Rückhaltesystems (FRS) herstellen. Vergütet wird der Mehraufwand gegenüber der Herstellung der angegebenen Position als Zulage.
Zulage zu OZ '00.00.0009.'
Menge: 3,000 St
Zuordnung: 129

**00.00.0030 Dilatationsstoß herstellen (Zulage) zu H2*zu W4*auf Bauwerk**
StL-Nr. 221129146992401
Dilatationsstoß des Fahrzeug-Rückhaltesystems herstellen. Vergütet wird der Mehraufwand gegenüber der Herstellung der angegebenen Position als Zulage.
Dilatationsstoß nach den "Technischen Kriterien für den
Einsatz von Fahrzeug-Rückhaltesystemen in Deutschland".
Zulage zu OZ '00.00.0008.'
Dilatation '= 320 mm.'
Zu Aufhaltestufe H2.
Zu Wirkungsbereich W4.
Einbau auf Bauwerk.
Menge: 2,000 St
Zuordnung: 129

**00.00.0031 FRS-Pfosten erschwert einbr. (Zul.)*erschw. Rammen**
StL-Nr. 22112916791
Pfosten des Fahrzeug-Rückhaltesystems (FRS) unter erschwerten Bedingungen einbringen. Vergütet wird der
Mehraufwand gegenüber dem Homogenbereich HB 1 - FRS als
Zulage.
Zulage zu OZ '00.00.0001. - 00.00.0007., 00.00.0009.,
00.00.0011. - 00.00.0028.'
Erschwernis = erschwertes Rammen.
Menge: 60,000 St
Zuordnung: 129

**00.00.0032 Montage Reflektoren an SE**
Ausstattung der SE aus Gruppenstufe 00.01. mit
flexiblen Glasperlreflektoren nach Unterlagen des AG.
Reflektoren gemäß DIN EN 12899-3.
Reflektoren einseitig rechteckig weiß.
Rückstrahlwert Klass RA3.
Reflektionsfläche min. 70 cm²
Reflektorleiste verdrehsicher.
Befestigung an Stahlschutzplankenholm mit
Pölymerklebstoff alle 50 m.
Polymerklebstoff mit Witterungs-, Alterungs-,
Streusalz- und Hitzebeständigkeit bis 80°C.
Menge: 115,000 St

**00.00.0033 Leitpfosten aufstellen Sockelleitpfosten*m.Rohrausst. 3mm Ausst.volle Länge*Refl.rechte.weiß Typ R1, Kl. RA2*Pfeilz.aufgeklebt St.einschl.sockel*HB 1**
StL-Nr. 22112940342622411
Leitpfosten aus Niederdruckpolyäthylen (PE-HD) aufstellen.
Sockelleitpfosten, Länge 1,20 m.
Mit Rohraussteifung, Wanddicke 3 mm.
Aussteifung auf voller Länge.
Retroreflektoren einseitig, rechteckig, weiß.
Retroreflektoren Typklasse R1, Klasse RA 2.
Pfeilzeichen, rechts-/linksweisend, aufgeklebt.
Stahleinschlagsockel, feuerverzinkt.
Leitpfosten in Boden, Homogenbereich HB 1 - FRS. Erforderliche Erdarbeiten ausführen, die die Pfosten umgebende Fläche wieder herstellen, überschüssigen Boden
flächenhaft verteilen.
Menge: 4,000 St
Zuordnung: 129

### Abschnitt 01 StVO-Beschilderung

#### Unterabschnitt 01.00 Montage StVO-Beschilderung

**01.00.0001 Verkehrsschild anbringen Dreieck*Größe 3*einseitig Folie RA 2*3 mm dick St.Rohrsch.Plan I*UK Schild ab 2 m**
StL-Nr. 22113010102312212
Verkehrsschild nach Unterlagen des AG anbringen.
Schild = Dreieck.
Größe 3.
Einseitig.
Mit retroreflektierender Folie der Klasse RA 2.
Schild = flach, 3 mm dick.
Befestigung mit Stahl-Rohrschelle, feuerverzinkt, nach
IVZ-Norm, Standardplan I. Verschraubung aus nicht rostendem Stahl mind. der Stahlsorte A 2.
Anbringung neben der Fahrbahn. Unterkante des Schildes
ab 2,00 m über der Verkehrsfläche.
Menge: 1,000 St
Zuordnung: 130

**01.00.0002 Verkehrsschild anbringen Ronde*Größe 3*einseitig Folie RA 2*3 mm dick St.Rohrsch.Plan I*UK Schild ab 2 m**
StL-Nr. 22113010101312212
Verkehrsschild nach Unterlagen des AG anbringen.
Schild = Ronde.
Größe 3.
Einseitig.
Mit retroreflektierender Folie der Klasse RA 2.
Schild = flach, 3 mm dick.
Befestigung mit Stahl-Rohrschelle, feuerverzinkt, nach
IVZ-Norm, Standardplan I. Verschraubung aus nicht rostendem Stahl mind. der Stahlsorte A 2.
Anbringung neben der Fahrbahn. Unterkante des Schildes
ab 2,00 m über der Verkehrsfläche.
Menge: 5,000 St
Zuordnung: 130

**01.00.0003 Verkehrsschild anbringen*Größe 2 einseitig*Folie RA 2 3 mm dick*St.Rohrsch.PlanII UK Schild ab 2 m**
StL-Nr. 22113010199212222
Verkehrsschild nach Unterlagen des AG anbringen.
Schild '= Zeichen 460-22.'
Größe 2.
Einseitig.
Mit retroreflektierender Folie der Klasse RA 2.
Schild = flach, 3 mm dick.
Befestigung mit Stahl-Rohrschelle, feuerverzinkt, nach
IVZ-Norm, Standardplan II. Verschraubung aus nicht rostendem Stahl mind. der Stahlsorte A 2.
Anbringung neben der Fahrbahn. Unterkante des Schildes
ab 2,00 m über der Verkehrsfläche.
Menge: 1,000 St
Zuordnung: 130

**01.00.0004 Verkehrsschild anbringen*einseitig Folie RA 2*3 mm dick St.Rohrsch.Plan I*UK Schild ab 2 m**
StL-Nr. 22113010199012212
Verkehrsschild nach Unterlagen des AG anbringen.
Schild '= Zeichen 270.1.'
Einseitig.
Mit retroreflektierender Folie der Klasse RA 2.
Schild = flach, 3 mm dick.
Befestigung mit Stahl-Rohrschelle, feuerverzinkt, nach
IVZ-Norm, Standardplan I. Verschraubung aus nicht rostendem Stahl mind. der Stahlsorte A 2.
Anbringung neben der Fahrbahn. Unterkante des Schildes
ab 2,00 m über der Verkehrsfläche.
Menge: 2,000 St
Zuordnung: 130

**01.00.0005 Verkehrsschild anbringen*Größe 3 einseitig*Folie RA 2 3 mm dick*St.Rohrsch.Plan I UK Schild ab 2 m**
StL-Nr. 22113010199312212
Verkehrsschild nach Unterlagen des AG anbringen.
Schild '= Zeichen 1031-52'
Größe 3.
Einseitig.
Mit retroreflektierender Folie der Klasse RA 2.
Schild = flach, 3 mm dick.
Befestigung mit Stahl-Rohrschelle, feuerverzinkt, nach
IVZ-Norm, Standardplan I. Verschraubung aus nicht rostendem Stahl mind. der Stahlsorte A 2.
Anbringung neben der Fahrbahn. Unterkante des Schildes
ab 2,00 m über der Verkehrsfläche.
Menge: 2,000 St
Zuordnung: 130

**01.00.0006 Verkehrsschild anbringen Zusatzz. Höhe 2*Größe 3 einseitig*Folie RA 2 3 mm dick*St.Rohrsch.PlanII UK Schild ab 2 m**
StL-Nr. 22113010151312222
Verkehrsschild nach Unterlagen des AG anbringen.
Schild = Zusatzzeichen Höhe 2.
Größe 3.
Einseitig.
Mit retroreflektierender Folie der Klasse RA 2.
Schild = flach, 3 mm dick.
Befestigung mit Stahl-Rohrschelle, feuerverzinkt, nach
IVZ-Norm, Standardplan II. Verschraubung aus nicht rostendem Stahl mind. der Stahlsorte A 2.
Anbringung neben der Fahrbahn. Unterkante des Schildes
ab 2,00 m über der Verkehrsfläche.
Menge: 2,000 St
Zuordnung: 130

**01.00.0007 Verkehrsschild anbringen Z406-50,650x650mm*einseitig Folie RA 2*3 mm dick St.Rohrsch.PlanII*UK Schild ab 2 m**
StL-Nr. 22113010130012222
Verkehrsschild nach Unterlagen des AG anbringen.
Schild = Zeichen 406-50, 650 x 650 mm.
Einseitig.
Mit retroreflektierender Folie der Klasse RA 2.
Schild = flach, 3 mm dick.
Befestigung mit Stahl-Rohrschelle, feuerverzinkt, nach
IVZ-Norm, Standardplan II. Verschraubung aus nicht rostendem Stahl mind. der Stahlsorte A 2.
Anbringung neben der Fahrbahn. Unterkante des Schildes
ab 2,00 m über der Verkehrsfläche.
Menge: 1,000 St
Zuordnung: 130

**01.00.0008 Verkehrsschild anbringen einseitig*Folie RA 2 3 mm dick*St.Rohrsch.PlanII UK Schild unt.2 m**
StL-Nr. 22113010199912221
Verkehrsschild nach Unterlagen des AG anbringen.
Schild '= Zeichen 450.'
Größe '= 1500 x 650 mmm.'
Einseitig.
Mit retroreflektierender Folie der Klasse RA 2.
Schild = flach, 3 mm dick.
Befestigung mit Stahl-Rohrschelle, feuerverzinkt, nach
IVZ-Norm, Standardplan II. Verschraubung aus nicht rostendem Stahl mind. der Stahlsorte A 2.
Anbringung neben der Fahrbahn. Unterkante des Schildes
unter 2,00 m über der Verkehrsfläche.
Menge: 3,000 St
Zuordnung: 130

**01.00.0009 Verkehrsschild liefern*einseitig Folie RA 2*3 mm dick**
StL-Nr. 22113040199012209
Verkehrsschild nach Unterlagen des AG liefern.
Schild '= Kilomertertafel nach Unterlagen des AG.
Größe 260 x 550 mm.'
Einseitig.
Mit retroreflektierender Folie der Klasse RA 2.
Schild = flach, 3 mm dick.
Lieferung 'an die zuständige Autobahnmeisterei.'
Menge: 11,000 St
Zuordnung: 130

**01.00.0010 Rohrpfosten aufstellen Länge>3000-3500mm*R.St. 60,3/2,0 mm mit Erdanker*Boden Unterl. AG Fundament Typ A*Aushub i.Bst.vert Preisänd. Pfosten**
StL-Nr. 22113030251101111
Rohrpfosten mit Abdeckkappe für Verkehrsschild aufstellen einschl. anfallenden Aushubarbeiten. Stahlteile
feuerverzinkt. Umgebende Fläche entsprechend dem früheren Zustand herstellen.
Pfostenlänge = über 3000 mm bis 3500 mm.
Rohr = Stahl 60,3/2,0 mm.
Pfosten mit biegesteifem Erdanker aus Rundstahl, ca.
250 mm vom unteren Rohrende.
Aufstellung in Boden/Homogenbereich nach Unterlagen des
AG.
Fundament Typ A nach IVZ-Norm.
Überschüssigen Aushub innerhalb der Baustelle flächenhaft verteilen.
Bei Änderung der Pfostenlänge verändert sich der Einheitspreis im Verhältnis zur ausgeschriebenen Pfostenlänge. Basislänge für die Abrechnung ist bei Mehrlängen
die maximal, bei Minderlängen die minimal ausgeschriebene Pfostenlänge.
Menge: 6,000 St
Zuordnung: 130

**01.00.0011 Rohrpfosten aufstellen Länge>3000-3500mm*R.St. 76,1/2,0 mm mit Erdanker*Boden Unterl. AG Fundament Typ B*Aushub i.Bst.vert Preisänd. Pfosten**
StL-Nr. 22113030252101211
Rohrpfosten mit Abdeckkappe für Verkehrsschild aufstellen einschl. anfallenden Aushubarbeiten. Stahlteile
feuerverzinkt. Umgebende Fläche entsprechend dem früheren Zustand herstellen.
Pfostenlänge = über 3000 mm bis 3500 mm.
Rohr = Stahl 76,1/2,0 mm.
Pfosten mit biegesteifem Erdanker aus Rundstahl, ca.
250 mm vom unteren Rohrende.
Aufstellung in Boden/Homogenbereich nach Unterlagen des
AG.
Fundament Typ B nach IVZ-Norm.
Überschüssigen Aushub innerhalb der Baustelle flächenhaft verteilen.
Bei Änderung der Pfostenlänge verändert sich der Einheitspreis im Verhältnis zur ausgeschriebenen Pfostenlänge. Basislänge für die Abrechnung ist bei Mehrlängen
die maximal, bei Minderlängen die minimal ausgeschriebene Pfostenlänge.
Menge: 2,000 St
Zuordnung: 130

**01.00.0012 Rohrpfosten aufstellen Länge>3500-4000mm*R.St. 76,1/2,0 mm mit Erdanker*Boden Unterl. AG Fundament Typ B*Aushub i.Bst.vert Preisänd. Pfosten**
StL-Nr. 22113030262101211
Rohrpfosten mit Abdeckkappe für Verkehrsschild aufstellen einschl. anfallenden Aushubarbeiten. Stahlteile
feuerverzinkt. Umgebende Fläche entsprechend dem früheren Zustand herstellen.
Pfostenlänge = über 3500 mm bis 4000 mm.
Rohr = Stahl 76,1/2,0 mm.
Pfosten mit biegesteifem Erdanker aus Rundstahl, ca.
250 mm vom unteren Rohrende.
Aufstellung in Boden/Homogenbereich nach Unterlagen des
AG.
Fundament Typ B nach IVZ-Norm.
Überschüssigen Aushub innerhalb der Baustelle flächenhaft verteilen.
Bei Änderung der Pfostenlänge verändert sich der Einheitspreis im Verhältnis zur ausgeschriebenen Pfostenlänge. Basislänge für die Abrechnung ist bei Mehrlängen
die maximal, bei Minderlängen die minimal ausgeschriebene Pfostenlänge.
Menge: 1,000 St
Zuordnung: 130

**01.00.0013 Rohrpfosten aufstellen Länge>3500-4000mm*R.St. 76,1/2,9 mm mit Erdanker*Boden Unterl. AG Fundament Typ B*Aushub i.Bst.vert Preisänd. Pfosten**
StL-Nr. 22113030263101211
Rohrpfosten mit Abdeckkappe für Verkehrsschild aufstellen einschl. anfallenden Aushubarbeiten. Stahlteile
feuerverzinkt. Umgebende Fläche entsprechend dem früheren Zustand herstellen.
Pfostenlänge = über 3500 mm bis 4000 mm.
Rohr = Stahl 76,1/2,9 mm.
Pfosten mit biegesteifem Erdanker aus Rundstahl, ca.
250 mm vom unteren Rohrende.
Aufstellung in Boden/Homogenbereich nach Unterlagen des
AG.
Fundament Typ B nach IVZ-Norm.
Überschüssigen Aushub innerhalb der Baustelle flächenhaft verteilen.
Bei Änderung der Pfostenlänge verändert sich der Einheitspreis im Verhältnis zur ausgeschriebenen Pfostenlänge. Basislänge für die Abrechnung ist bei Mehrlängen
die maximal, bei Minderlängen die minimal ausgeschriebene Pfostenlänge.
Menge: 1,000 St
Zuordnung: 130

**01.00.0014 Rohrpfosten aufstellen Länge>4000-4500mm*R.St. 88,9/3,2 mm mit Erdanker*Boden Unterl. AG Fundament Typ C*Aushub i.Bst.vert Preisänd. Pfosten**
StL-Nr. 22113030274101311
Rohrpfosten mit Abdeckkappe für Verkehrsschild aufstellen einschl. anfallenden Aushubarbeiten. Stahlteile
feuerverzinkt. Umgebende Fläche entsprechend dem früheren Zustand herstellen.
Pfostenlänge = über 4000 mm bis 4500 mm.
Rohr = Stahl 88,9/3,2 mm.
Pfosten mit biegesteifem Erdanker aus Rundstahl, ca.
250 mm vom unteren Rohrende.
Aufstellung in Boden/Homogenbereich nach Unterlagen des
AG.
Fundament Typ C nach IVZ-Norm.
Überschüssigen Aushub innerhalb der Baustelle flächenhaft verteilen.
Bei Änderung der Pfostenlänge verändert sich der Einheitspreis im Verhältnis zur ausgeschriebenen Pfostenlänge. Basislänge für die Abrechnung ist bei Mehrlängen
die maximal, bei Minderlängen die minimal ausgeschriebene Pfostenlänge.
Menge: 2,000 St
Zuordnung: 130

### Abschnitt 02 Sonstiges

#### Unterabschnitt 02.00 Tiefbauarbeiten

**02.00.0001 Suchgraben herstellen*Tiefe bis 1,25 m nur Handschacht.*Boden einb.u.v. Abrechnung Abtrag**
StL-Nr. 22410891291100101
Suchgraben nach Unterlagen des AG einschließlich Handschachtung herstellen. Aushub zur Wiederverwendung
seitlich lagern. Beschreibung der Homogenbereiche nach
Unterlagen des AG.
Homogenbereiche 'nach Unterlagen des AG.'
Grabentiefe bis 1,25 m.
Nur Handschachtung.
Seitlich gelagerten Boden einbauen und verdichten.
Abrechnung nach Abtragsprofilen.
Menge: 15,000 m3
Zuordnung: 108

**02.00.0002 Streifenfundament herstellen**
Streifenfundament gemäß RAL-RG 620 mittels
Gleitschalungsfertiger nach statischen und
konstruktiven Erfordernissen für
Schutzplankenpfosten mit Fußplatte herstellen.
Fundament aus frost- und tausalzbeständigem Beton.
Schalung vorhalten und beseitigen.
Art der Verwendung = Stahlbeton.
Fundament auf 10cm Sauberkeitsschicht herstellen.
Mindestdruckfestigkeitsklasse: C 30/37 (LP)
Expositionsklasse: XC3, XD3, XF4
Bewehrung konstruktiv mit einem
Bewehrungsanteil von mind. 30 kg/m3.
Scheinfuge alle 5 m herstellen.
Einschließlich der erforderlichen Erdarbeiten.
Umgebende Fläche entsprechend des früheren Zustandes
wiederherstellen.
Räumgut der Verwertung nach Wahl des AN zuführen.
Nachweise führen und dem AG vorlegen.
Abbruchgut bis einschließlich der Zuordnungswerte
größer LAGA Z2, Abfallschlüssel 17 05 05 und 17 05 06.
Menge: 12,000 m3

USt %: 19,00
